# DHN_Sportgeräteausstatung
Angebotsaufforderung (GAEB DA XML 3.3, DA83)
Währung: EUR
Erstellt mit: CaliforniaX by G&W Software AG, CaliforniaX V23.1.05, 17.06.2026

## Deckblatt
Leistungsverzeichnis
für
Lieferung von Sportgeräteausstattung

Projekt:  Neubau einer Dreifelderhalle auf dem Gelände
  des Dr. Georg Graf von Arco Schulzentrums in 14641 Nauen

Bauherr:  Stadt Nauen
  Fachbereich II - Bildung und Soziales
  Rathausplatz 1
  14641 Nauen

Erstellt von:  Stadt Nauen
  Fachbereich V - Bau
  Rathausplatz 1
  14641 Nauen

___________________________________________________________________________________________________

  Summe netto:  ................. EUR
  zzgl. 19% MwSt::  ..................EUR
  Summe inkl. MwSt.:  ................. EUR

  _____________________________________________
  (Ort und Datum, rechtsverbindliche Unterschrift, Stempel)

## Vorbemerkungen
Allgemeine Vorbemerkungen
Das geplante Gebäude auf dem Grundstück,  Flur  28  / Flurstück 281, befindet sich in Nauen im Landkreis Havelland und liegt am Waldemardamm. Der Waldemardamm stellt die öffentliche Erschließung für das Gebäude dar. Es handelt sich um ein Grundstück mit bereits bestehenden Gebäuden des Dr.  Georg Graf von Arco Schulzentrums .  Dieses Gebäudeensemble soll durch die geplante Baumaßnahme um die Dreifelderhalle in offener Bauweise ergänzt werden. Ein Treppenraum ist nicht geplant. Die Erschließung der Tribüne im  1.Obergeschoss erfolgt über Treppen die offen mit der Sporthalle in Verbindung stehen. Teile der baulichen Anlage liegen  >  50m von der öffentlichen Verkehrsfläche entfernt .  Die Grundstücksgröße beträgt ca. 9.200 m². Der Hauptzugang erfolgt vom Waldemardamm .

Für nachstehende beschriebene Leistungen gelten die einschlägigen Normen und Vorschriften, Richtlinien und Bestimmungen in gültiger Fassung,  insbesondere die jeweiligen Vorschriften der Sportverbände.  Unfall-  und Gebrauchssicherheit der gelieferten Geräte  ist zu gewährleisten, gemäß den Anforderungen des BUK ( GUV) . Die Richtlinien der DIN bzw . DIN-EN-Geräte-Normen und die technischen Vorschriften der Sportstätten - Richtlinien sind einzuhalten

Lage und Transportwege
Die Arbeiten sind in folgenden Geschossen auszuführen:  EG (Sporthalle)
Die Sporthalle ist für die Materialeinbringung über eine Zugangstür mit lichter Breite ca. 1,60m und lichter Höhe ca. 2,00m zu erreichen.

Geräte
Bei Geräten mit GS-Prüfzeichen, oder nach Sport-Fachverbandsregeln verlangten, zertifizierten Geräten (z.B.FIG zertifizierte Geräte) sind die entsprechenden Urkunden für die Erteilung des Prüfzeichens bei Angebotsabgabe vorzulegen.  Das GS-Zeichen bestätigt einem Hersteller, dass sein Produkt dem Produktsicherheitsgesetz und dem darauf basierenden DIN-Normen entspricht. Nur über das gültige GS-Zeichen zu dem jeweiligen Produkt kann dieser Nachweis geführt und erbracht werden. Die Qualität und Ausführung der angebotenen Geräte ist durch geeignetes, technisches Katalogmaterial, sowie technische Produktdatenblätter zu belegen. Mit dem Angebot sind alle Datenblätter /  Katalogauszüge der angebotenen  Produkte einzureichen.

Leistungsumfang
Die Beteiligung von Nach- und/oder Subunternehmern bedarf der ausdrücklichen Zustimmung des Auftraggebers  Die angebotene Leistung umfasst die Lieferung frei Baustelle,  Abladen,  Vertragen und komplette Montage. Die Geräte sind auszupacken und im zusammengebauten Zustand zur Abnahme zu übergeben . Leistungen, die nicht im Leistungsverzeichnis enthalten sind, aber zur vollständigen Erbringung der Gesamtleistung erforderlich sind, hat der Bieter umgehend nach Feststellung schriftlich mitzuteilen.  Ist bereits aus dem Leistungsverzeichnis ersichtlich, dass zur Erbringung der Leistung zusätzliche Leistungen erforderlich sind, ist im Begleitschreiben zu dieser Ausschreibung auf die Art der Leistung und auf die zu erwartenden Kosten hinzuweisen.

Gerüste/Montagehilfen
Alle für die Ausführung der Leistung erforderlichen Gerüste und Montagehilfen sowie Hebezeuge aller Art sind einzukalkulieren.

Baustelle
Der Bieter hat vor Abgabe des Angebotes die Zuliefer-  und Montagebedingungen vor Ort zu prüfen und ggf. erforderlichen, besonderen Aufwand im Angebot zu berücksichtigen.

Wartung
Der Anbieter muss in der Lage sein, auf Wunsch des AG die spätere Überprüfung und Wartung der Sportgeräte durch fachlich ausgebildete Wartungsmonteure entsprechend den Richtlinien und qualitätsgesichert nach dem Qualitätssicherungssystem  " RAL - GZ  945 " zu gewährleisten und auszuführen.

## Sportgeräteausstattung
Datum: 17.06.2026

### 01 Mobile Sportgeräte

**01.010 Schülerbarren Gr. 1**
Schülerbarren nach DIN 7901 / EN 914, Größe 1,
komplett verschweißter Profilstahl-Grundrahmen, alle Stahlteile lackiert.
Querschwellen mit bodenschonenden Spezialgummieinlagen.
Fahrbar mit Schwenkrollen.
Barrenholme aus Spezialschichtholz, Länge 3,50m.
Höhen- und Breitenverstellung
Einsatzbereich: Schul- und Vereinssport
inkl. Aufbau, falls die Lieferung in Einzelteilen geschieht.

Fabrikat: '............................................................'
Menge: 1,000 Stk

**01.011 Sicherheitsmatte für Schülerbarren Gr. 1**
Barrenrahmen-Sicherheitsmatte mit Barrenschwellen-Polsterung,
passend für vorbeschriebenen Schülerbarren Größe 1,
3-teilig, Kaschierter Verbundschaumkern mit Turnmattenbezug
Menge: 1,000 Stk

**01.012 Jugend-/Männerbarren Gr. 2**
Jugend-/Männerbarren nach DIN 7901 / EN 914, Größe 2,
komplett verschweißter Profilstahl-Grundrahmen, alle Stahlteile lackiert.
Querschwellen mit bodenschonenden Spezialgummieinlagen.
Fahrbar mit Schwenkrollen.
Barrenholme aus Spezialschichtholz, Länge 3,50m.
Höhen- und Breitenverstellung
Einsatzbereich: Schul- und Vereinssport
inkl. Aufbau, falls die Lieferung in Einzelteilen geschieht.

Fabrikat: '............................................................'
Menge: 1,000 Stk

**01.013 Sicherheitsmatte für Jugend-/Männerbarren Gr. 2**
Barrenrahmen-Sicherheitsmatte mit Barrenschwellen-Polsterung,
passend für vorbeschriebenen Jugend-/Männerbarren Größe 2,
3-teilig, Kaschierter Verbundschaumkern mit Turnmattenbezug
Menge: 1,000 Stk

**01.014 Turnbock,Gr.1**
Turnbock nach DIN 7904, Größe 1
höhenverstellbar, mit Stahlfüßen, Korpus mit formbeständiger Verbundschaumpolsterung und strapazierfähigem Echtlederbezug.
DieEinschübe der Fußkonstruktion sind in 5 cm-Rasterung verstellbar,
4 Bockhufe aus Kunststoff mit integrierten, nicht färbenden Gummiplatten, davon 2 mit spurfreien Transportrollen

Fabrikat: '............................................................'
Menge: 1,000 Stk

**01.015 Turnbock,Gr.3**
Turnbock nach DIN 7904, Größe 3
höhenverstellbar, mit Stahlfüßen, Korpus mit formbeständiger Verbundschaumpolsterung und strapazierfähigem Echtlederbezug.
Die Einschübe der Fußkonstruktion sind in 5 cm-Rasterung verstellbar,
4 Bockhufe aus Kunststoff mit integrierten, nicht färbenden Gummiplatten, davon 2 mit spurfreien Transportrollen

Fabrikat: '............................................................'
Menge: 2,000 Stk

**01.016 Sprungtisch**
Sprungtisch mit eingebauter Fahreinrichtung
als Trainings- und Übungsgerät für Sprungübungen in Schulen.
Abstützfläche wie beim Wettkampf-Sprungtisch von ca.95x120cm.
Einfache Höhenverstellung von ca. 90-135cm.
inkl. nicht färbenden Transportrollen

Einsatzbereich: Schul- und Vereinssport

Fabrikat: '............................................................'
Menge: 1,000 Stk

**01.017 Sprungkasten 1-tlg.,70x50x40cm**
Sprungkasten 1-teilig, 70 x 50 x 40 cm DIN 7908 / EN 916 Typ 2.
massive Holzkonstruktion
Verbundschaumpolsterung des Oberteils, mit echtem Lederbezug.
Rutschsichere, spurfreie Gummipuffer

Fabrikat: '............................................................'
Menge: 4,000 Stk

**01.018 Sprungkasten, 6-tlg., inkl. Rollvorrichtung**
Sprungkasten, 6-tl.150x50x110cm
massive Holzkonstruktion
Verbundschaumpolsterung des Oberteils, mit echtem Lederbezug.
Rutschsichere, spurfreie Gummipuffer
inkl. Rollvorrichtung

Fabrikat: '............................................................'
Menge: 2,000 Stk

**01.019 Sprungbrett**
Sprungbrett mit gepolsterter Absprungfläche 60 x 120 cm, nach DIN 7915-1.
Maximales Körpergewicht 60 kg.

Fabrikat: '............................................................'
Menge: 6,000 Stk

**01.020 Transportwagen für 6 Sprungbretter**
Sprungbrett-Transportwagen aus lackiertem Stahlrohr
Fahrbar mit 4 nicht abfärbenden Doppelschwenkrollen.
Menge: 1,000 Stk

**01.021 Wettkampf-Schwebebalken**
Wettkampf-Schwebebalken nach DIN 7915 /  DIN EN 12432
Länge: 5,00m.
Höhenverstellung des Untergestells in 5cm-Schritten,
Gepolsterte, elastische Lauffläche,
FIG-Zertifikat

Es ist zwingend ein Produktdatenblatt des angebotenen Artikels dem Angebot zum Nachweis der Gleichwertigkeit beizulegen.

Fabrikat: '............................................................'
Menge: 1,000 Stk

**01.022 Transportwagen für Schwebebalken**
Transportwagen für zuvor beschriebenen Schwebebalken
Fahreinrichtung mit nicht abfärbenden Doppel- Lenkrollen.
Achtung: Pauschalposition, da nicht bekannt ist, wie viele Elemente benötigt werden.
Menge: 1,000 psch

**01.023 Übungs-Schwebebalken, Holz, 3m**
Übungs-Schwebebalken Holz, 3,00 m mit 2 Holzquerschwellen 16cm hoch, mit Polsterung und Vliesstoffummantelung

Fabrikat: '............................................................'
Menge: 1,000 Stk

**01.024 Turnbank mit Einhängeleiste, 4,00 m**
Turnbank  nach DIN 7909
- Länge: 4,00m mit Mittelstütze
- lackiertes Massivholz
- inklusive einseitiger Einhängeleiste
- rutschhemmende & nichtfärbende Gummifüße
Menge: 9,000 Stk

**01.025 Sprungständer T-Fuß, 2,20m, mit Alusäule**
Sprungständer mit T-Fuß und Alusäule
- Höhe: 2,20m, höchste Lattenauflage min. 2,00m
- mit Zentimeterskala zur Justierung der Lattenauflage
- rutschsichere Gummipuffer an der T-Fuß-Unterseite
Sprunglattenhalterung in folgender Position.

Fabrikat: '............................................................'
Menge: 4,000 Stk

**01.026 Sprunglattenhalterung**
Sprunglattenhalterung mit Umlenkbügel und min. 5 verschiedenen Auflagehöhen.
Durch den Umlenkbügel fällt die Latte zwischen Sprungständer und Hochsprungmatte.

Fabrikat: '............................................................'
Menge: 2,000 Paar

**01.027 Sprungschnur**
Sprungschnur / Zachariasband aufblasbar.
Länge ca. 4m
Menge: 2,000 Stk

**01.028 Sprunglatte 4,00 m, Glasfiber**
Hochsprunglatte Glasfiber
Länge: 4,00m
Durchmesser: 30mm
Spezial-glasfaserverstärktes Kunsstoffrohr
Auflage-Enden gemäß IAAF-Vorschrift
Menge: 2,000 Stk

**01.029 Wandablage für Sprunglatte**
Menge: 1,000 Stk

**01.030 Mini-Tramp 112 x 112 cm**
Mini-Tramp nach DIN 1918 T1
- 112 x 112 cm
- Sprungtuch 60 x 60 cm
- mit integrierter Ganzabdeckung
- verstärkter Stahlrohrrahmen
- Füße verstellbar, Winkelverstellung ca. 0-12°

Fabrikat: '............................................................'
Menge: 3,000 Stk

**01.031 Leichtturnmatte,125x200x6cm**
Leichtturnmatte,125x200x6 cm
- mit Klettverschluß an den Ecken
- ohne Griffe
- Schaumkern
- PVC-Turnmattenstoff
Menge: 36,000 Stk

**01.032 Niedersprungmatte, 200 x 300 x 15 cm**
Niedersprungmatte nach DIN 7914 T3
- Abmessungen: 200x 300 x 15cm
- Sandwichbauweise
- Klettverschlüsse zur Verbindung untereinander
- Oberfläche aus strapazierfähigem Nadelfilzbelag, Unterseite aus rutschfestem profiliertem Turnmattenstoff
- Entlüftungsgitter

Fabrikat: '............................................................'
Menge: 2,000 Stk

**01.033 Mattentransportwagen 100 x 200 cm**
Mattentransportwagen
- mit Griffbügel (Höhe ca. 85cm)
- Stahlrohrgestell mit Ladefläche aus vollflächiger Holz-Plattform 100x200cm
- fahrbar mit 2 Stück lenkbarer Kunststoff-Schwenkrollen und 2 Stück starren Bockrollen
- Traglast bis ca. 300 kg
Menge: 3,000 Stk

**01.034 Weichbodenmatte 200 x 300 x 30 cm**
Weichboden-Aufsprungmatte, 200 x 300 x 30 cm nach DIN 7914-2
- Schaumfüllung, normale Härte
- Überzug Oberseite polyesterverstärkter Planenstoff, nahtlos glatt
- Unterseite rutschfest profiliert
- seitl. Gittergewebe für Entlüftung beim Aufsprung
- je 2 Tragschlaufen an den Mattenseiten
- Reißverschluß für den einfachen Austausch von Mattenkern oder Bezug.
- Bezug genäht, nicht geklebt

Fabrikat: '............................................................'
Menge: 7,000 Stk

**01.035 Spezialüberzug 300x400x60 cm**
Stülpdeckel in Haubenform 300 x 400 x 60 cm
- Überzug zur Verwandlung von 4 Weichbodenmatten in eine Hochsprungmatte
- Material wie in vorbeschriebenen Weichbodenmatten

Fabrikat: '............................................................'
Menge: 1,000 Stk

**01.036 Leichtboden-Turnmatte 6m x 2m x 35 mm**
Leichtboden-Turnmatte nach DIN 7914 T4
als Bodenturnläufer
- Abmessungen: 6m x 2m
- Materialstärke: 35mm
- Leichtschaumkern mit Nadelfilzbelag
- rollbar

Fabrikat: '............................................................'
Menge: 2,000 Stk

**01.037 Aufrollkern Holz, 2 m breit**
Aufrollkern Holz, für Mattenbreite 2m
passend für vorbeschriebene Leichtboden-Turnmatten
- inkl. 2 Stk. Befestigungsgurte mit Klemmschloss zur Sicherung der aufgewickelten Matte auf dem Aufrollkern
Menge: 2,000 Stk

**01.038 Transportwagen für 2 Bodenturnmatten**
Transportwagen für 2 rollbare Bodenturnmatten
- passend für vorbeschriebene aufgerollte Leichtboden-Turnmatten
- Stahlprofilrahmen mit Holzplattform
- 200 cm breit
- mit 2 Lenkrollen und 2 Bockrollen
Menge: 1,000 Stk

**01.039 Leitkegel 50 cm rot/weiss**
Markierkegel aus PE-Kunststoff
- Farbe: rot/weiß
- Höhe: 50cm
- platzsparend stapelbar
Menge: 12,000 Stk

**01.040 Ziehtau,Hanf, 15m lang, Ø=25mm**
Ziehtau
- Länge: 15,00m
- Durchmesser: 25mm
- Langhanf, Enden mit Kunststoffverschluß
- Markierung in Taumitte
Menge: 1,000 Stk

**01.041 Startklappe, Holz, mehrfarbig.**
Startklappe Holz
- mit großer Sichtfläche
- mehrfarbig
Menge: 1,000 Stk

**01.042 Gymnastikkeule 36cm lang, Hartholz**
Gymnastikkeulen nach DIN 7912 T1
- 36 cm lang
- aus Hartholz gedrechselt und geschliffen geschliffen
- farblos lackiert
Menge: 30,000 Stk

**01.043 Gymnastikreifen, 70cm ,PVC, rot**
Gymnastikreifen nach DIN 7912 T2
- PVC
- griffiges, seitlich gerilltes Profil
- verschweißte Stoßstellen
- Durchmesser: 70cm
- Farbe: rot.
Menge: 15,000 Stk

**01.044 Gymnastikreifen, 80cm, PVC, blau**
Gymnastikreifen nach DIN 7912 T2
- PVC
- griffiges, seitlich gerilltes Profil
- verschweißte Stoßstellen
- Durchmesser: 80cm
- Farbe: blau
Menge: 15,000 Stk

**01.045 Turnstab, 100cm, Holz, Ø=25mm,**
Turnstab
- 1,00 m lang
- Holz, geschliffen
- Durchmesser: 25 mm
-geschliffener Rundkopf mit abgerundeten Enden
Menge: 30,000 Stk

**01.046 Gymnastikball, PVC, 16cm, rot**
Gymnastikball, PVC, 16cm
- zum aufpumpen mit Ventil
- hochelastisch
- Farbe: rot
Menge: 15,000 Stk

**01.047 Gymnastikball, PVC, 16cm, grün**
Gymnastikball, PVC, 16cm
- zum aufpumpen mit Ventil
- hochelastisch
- Farbe: grün
Menge: 15,000 Stk

**01.048 Gymnastikgong aus Holz Ø 25 cm**
Tamburin aus Holz, Ø 25 cm
- Bespannung mit Naturfell
- inkl. Schlägel.
Menge: 1,000 Stk

**01.049 Springseil, rot**
Springseil
- 280 cm langes Kunststoffseil
- mit schwarzen Kunststoffgriffen
- Farbe: rot
Menge: 15,000 Stk

**01.050 Springseil, grün**
Springseil
- 280 cm langes Kunststoffseil
- mit schwarzen Kunststoffgriffen
- Farbe: grün
Menge: 15,000 Stk

**01.051 Schwungseil, 8m**
Schwungseil
- aus Hanf oder Baumwolle
- mit Schlaufen und Karabinerhaken
- 8 m lang
- Mittenverstärkung für gute Schwingeigenschaften
Menge: 1,000 Stk

**01.052 Medizinball aus Gummi, 1,5kg**
Medizinball aus Gummi
- Gewicht: 1,5kg
- griffige Oberfläche
- springender Medizinball aus Gummi
- Inklusive Nadelventil zur Einstellung der Sprungkraft
Menge: 6,000 Stk

**01.053 Medizinball aus Gummi, 2 kg**
Medizinball aus Gummi
- Gewicht: 2,0kg
- griffige Oberfläche
- springender Medizinball aus Gummi
- Inklusive Nadelventil zur Einstellung der Sprungkraft
Menge: 8,000 Stk

**01.054 Medizinball aus Gummi, 3 kg**
Medizinball aus Gummi
- Gewicht: 3,0kg
- griffige Oberfläche
- springender Medizinball aus Gummi
- Inklusive Nadelventil zur Einstellung der Sprungkraft
Menge: 8,000 Stk

**01.055 Wurfball, 200g**
Wurfball
- Gewicht: 200g
- Durchmesser: 75-85mm
- Hülle: vernähtes Leder
Menge: 20,000 Stk

**01.056 Schlagball 80g**
Schlagball
- Gewicht: 80g
- Durchmesser: ca. 65mm
- Hülle: vernähtes Leder
Menge: 10,000 Stk

**01.057 Schlagholz, 100 cm lang**
Schlagholz, 100 cm lang
- Durchmesser ca. 30mm
Menge: 3,000 Stk

**01.058 Schlagholz, 90 cm lang**
Schlagholz, 90 cm lang
- Durchmesser ca. 30mm
Menge: 2,000 Stk

**01.059 Stafettenstab Alu**
Stafettenstab Aluminium
- farbig sortiert
- 32 mm Durchmesser
Menge: 10,000 Stk

**01.060 Ballpumpe**
Ballpumpe
Zubehör: Schlauch 10 cm mit 1 x Nadelventil, zwei Aufsatzventile
Menge: 6,000 Stk

**01.061 Bandmass Glasfaser 10m**
Maßband aus Glasfiber
- Kunststoffkapsel mit umklappbarer Kurbel
- 10m lang
Menge: 3,000 Stk

**01.062 Bandmass Glasfaser 25m**
Maßband aus Glasfiber
- Kunststoffkapsel mit umklappbarer Kurbel
- 25m lang
Menge: 2,000 Stk

**01.063 Bandmass Glasfaser 50m**
Maßband aus Glasfiber
- Kunststoffkapsel mit umklappbarer Kurbel
- 50m lang
Menge: 1,000 Stk

**01.064 Stoppuhr**
Stoppuhr
- Stoppfunktion mit 1/100 Sekunden
- Runden- und Zwischenzeitmessung
- Anwendungsgebiet: Schulsport
- stoßfest
- inkl. Umhängekordel
Menge: 2,000 Stk

**01.065 Basketball Gr. 7**
Basketball Gr. 7
- Material: Gummi
- Umfang: 75-78 cm
- Gewicht: 625 - 650 g
Menge: 10,000 Stk

**01.066 Basketball Gr. 6**
Basketball Gr. 6
- Material: Gummi
- Umfang: 72-74 cm
- Gewicht: 540 - 610g
Menge: 10,000 Stk

**01.067 Fußball Gr. 5**
Fußball 350 g, Gr. 5
- aus 32 Panelen, geklebt und genäht
Menge: 10,000 Stk

**01.068 Fußball Gr. 4**
Fußball 290 g, Gr. 4
- aus 32 Panelen, geklebt und genäht
Menge: 10,000 Stk

**01.069 Handball Gr. 2**
Handball Gr. 2.
- Gewicht 325 - 400 g
- Umfang 54 - 56 cm
Menge: 10,000 Stk

**01.070 Handball Gr. 0**
Handball  Gr. 0
- Umfang: 46-48 cm
- Gewicht: 200 - 220g
Menge: 10,000 Stk

**01.071 Volleyball Gr. 5**
Volleyball Gr.5
- Umfang 66-68 cm
- Gewicht ca 260-280g
Menge: 5,000 Stk

**01.072 Volleyball Gr.4**
Volleyball Gr.4
- Umfang 62-64 cm
- Gewicht ca 240-260g
Menge: 5,000 Stk

**01.073 Soft-Gymnastikball Ø210mm**
Soft-Gymnastikball aus Weichschaum
- ohne Haut
- Ø 210 mm
- ca. 70g
Menge: 10,000 Stk

**01.074 Schärpen, Parteiband, blau**
Parteiband
- Farbe: blau
- aus strapazierfähigem, synthetischem Gurtband
- ca. 5cm breit
Menge: 15,000 Stk

**01.075 Schärpen, Parteiband, rot**
Parteiband
- Farbe: rot
- aus strapazierfähigem, synthetischem Gurtband
- ca. 5cm breit
Menge: 15,000 Stk

**01.076 Schärpen, Parteiband, grün**
Parteiband
- Farbe: grün
- aus strapazierfähigem, synthetischem Gurtband
- ca. 5cm breit
Menge: 15,000 Stk

**01.077 Gymnastikschnur/Zauberschnur 8m**
Gymnastikschnur/Zauberschnur
- Länge: 8,00m
Menge: 4,000 Stk

**01.078 Hallen-Stoßkugel 3,00 kg**
Hallen-Stoßkugel 3,0 kg
- Gummi-Mantel mit Metallschrotfüllung
Menge: 3,000 Stk

**01.079 Hallen-Stoßkugel 4.00 kg**
Hallen-Stoßkugel 4,0 kg
- Gummi-Mantel mit Metallschrotfüllung
Menge: 3,000 Stk

**01.080 Hallen-Stoßkugel 5.00 kg**
Hallen-Stoßkugel 5,0 kg
- Gummi-Mantel mit Metallschrotfüllung
Menge: 3,000 Stk

**01.081 Hallen-Stoßkugel 6.25 kg**
Hallen-Stoßkugel 6,25 kg
- Gummi-Mantel mit Metallschrotfüllung
Menge: 3,000 Stk

**01.082 Anschlagbalken**
Anschlagbalken aus Hartholz, klar lackiert.
Balkenquerschnitt: 80x35 mm, Balkenlänge 3000mm,
inkl.aller erforderlichen Befestigungsmittel für die Montage
an Stahlbetonwand in Geräteräumen
Menge: 6,000 Stk

### 02 Mobile Hallenbande

*Hinweis: Allgemeine Ausführungsvorschriften für Hallenbande der folgenden Positionen*
Die Sporthalle soll für Fußballturniere mit einer Hallenbande entlang des Handballspielfeldes abgegrenzt werden.
Die Hallenbande soll als mobiles, freistehendes System im Hallengeräteraum gelagert werden und bei Bedarf temporär aufgestellt werden.
Das mit der Hallenbande abzugrenzende Spielfeld hat folgende Abmaße:
40,00 x 20,00m.
Die umlaufende Bandenhöhe soll 1m betragen.

In die Hallenbande zu integrieren sind bereits vorhandene Handballtore mit den Nenn-Abmaßen 3 x 2m. Die Aluminiumkastenprofile des Tores betragen 80 x 80mm. Daraus ergibt sich eine Torbreite von ca. 3,16m inkl. Torpfosten.
Die hier ausgeschriebene Hallenbande soll seitlich an die vorhandenen Tore angeschlossen werden.
(Das vorhandene Tormodell ist das Indoor Handballtor der Fa. Benz mit der Artikelnummer 41201. Das Tor hat klappbare Bügel und wird mit 4 Stück Schrauben am Boden gegen Kippen gesichert. Die Schraubverbindung muss bei der Anbindung der Hallenband berücksichtigt werden.)

Siehe weitere zeichnerische Informationen im Anhang.

1. Mobile Hallenbande ohne Bodenverschraubung

Für die Aufstellung des Bandensystems ist keine zusätzliche Verankerung im Hallenboden vorgesehen, da freistehende Elemente mit rückwärtigen Auslegern verwendet werden sollen, die über das Eigengewicht bzw. zusätzlichen Gewichten die Standsicherheit gewährleisten.
Die geplante Konstruktion mit rückwärtigen Auslegern (z.B. Dreiecksstützen oder T-Füße) und Kontergewichten ist die gängige Praxis für den Hallenbereich, wenn der Hallenboden nicht durch Bohrungen beschädigt werden soll.

Standsicherheit (Kipp- und Rutschschutz): Die Ausleger müssen lang genug dimensioniert sein (max. 80cm), um die Hebelwirkung abzufangen, wenn Spieler gegen die Bande prallen oder abgedrängt werden.

Zusatzgewichte: Die Ausleger werden in der Regel mit integrierten Gewichten versehen (z. B. stahlverstärkte Füße) oder bieten Aufnahmen für Beschwerungen, damit die Bande bei Krafteinwirkung weder umkippt noch unkontrolliert auf dem Hallenboden verrutscht.

Bodenschoner: Die Unterseiten der Ausleger müssen zwingend mit bodenschonenden, nicht färbenden Materialien (wie Gummi, Filz oder speziellen Kunststoffen) beschichtet sein, um Kratzer und Abrieb auf dem elastischen Hallenboden zu verhindern.

Kraftschlüssige Verbindung: Um die nötige Gesamtstabilität zu erreichen, müssen die einzelnen Bandenelemente untereinander stabil und spielfrei gekoppelt sein. Dadurch verteilt sich die Anprallkraft eines Spielers auf mehrere Elemente und die angrenzenden Ausleger.

Zugänge und Fluchtwege: Für den regulären Zugang zu Spielfeld werden in der vorliegenden Planung 3 Türelemente in der Bande vorgesehen. Die Position der Banden-Türelemente ist mit den Fluchttürpositionen der Sporthalle koordiniert.

2. Auf- und Abbau sowie Lagerung

Das gesamte Bandensystem soll so konzipiert sein, dass ein Auf- und Abbau durch 2 Personen ohne weitere Hilfsmittel möglich ist. Steckverbindungen sind geschraubten Verbindungen vorzuziehen, da diese in der Regel die Montagezeit verkürzen.

Die demontierten Einzelteile des Bandensystems sollen in einem direkt angrenzenden Geräteraum platzsparend auf Transportwagen gelagert werden. Da nur beschränkte Platz für die Transportwagen vorhanden ist, soll die Dimensionierung und Aufteilung der Elemente entsprechend optimiert werden (möglichst lange Elemente). Der vorgesehene Abstellraum hat die inneren Abmaße von ca. 4,60 x 6,60m, wobei nur ein Teil der Grundfläche genutzt werden soll.
Der Auf- und Abbau soll direkt von der Plattform der Transportwagen aus geschehen, um die Wege der Monteure möglichst kurz zu halten.

3. Zu beachtende Vorschriften

Folgende unfallversicherliche Vorschriften sind beim angebotenen Produkt zu beachten:

- DGUV Information 202-044 "Sportstätten und Sportgeräte":
Dies ist das zentrale Regelwerk für Schulen und Vereine. Es besagt, dass alle stationären und mobilen Sportgeräte vor der ersten Inbetriebnahme, nach Änderungen und in regelmäßigen Abständen von einer zur Prüfung befähigten Person überprüft werden müssen
- DGUV Vorschrift 81 "Schulen":
Diese Unfallverhütungsvorschrift schreibt vor, dass Sporthallen und Geräte sicherheitstechnisch geeignet sein müssen.(z.B. Es darf keine scharfen Kanten, abstehenden Teile oder Quetschstellen geben, an denen sich Schüler verletzen könnten)

Folgende DIN-Normen sind zu beachten:

DIN EN 913 "Turngeräte - Allgemeine sicherheitstechnische Anforderungen":
Diese europäische Norm gilt für viele Sportgeräte und legt allgemeine Sicherheitsanforderungen fest. Für mobile Sportgeräte regelt sie unter anderem Anforderungen an die Konstruktion, die Transportflächen sowie an Räder und Rollen. Sie stellt sicher, dass die Banden stabil sind und keine Fangstellen für Finger oder Kleidung aufweisen.
DIN 18032 "Sporthallen":
Wände und Prallschutzelemente müssen bis zu einer bestimmten Höhe glatt, geschlossen, splitterfrei und dürfen nicht rau sein.
Ballwurfsicherheit:
Nach DIN 18032-3 ist eine Wand ballwurfsicher, wenn sie definierten horizontalen Belastungen standhält, ohne zu brechen.
Brandschutz:
Die Brandklassifizierung von Prallwänden und Verkleidungen erfolgt in der Regel nach DIN EN 13501-1, um Schwerentflammbarkeit zu gewährleisten.
Für die Sicherheit des Produkts ist primär der Hersteller nach dem Produktsicherheitsgesetz verantwortlich!
Für das Bandensystem wird die Vorlage des Zertifikats "Geprüfte Sicherheit" vorausgesetzt.

**02.010 Bandenelemente**
Hallenbandenelemente
bestehend aus Verbundplatte mit Einfassung zum Einhägen für schnelle und häufige Montage,
Standfüße als Verbindungsständer mit rückwärtigen Bodenauslegern mit integrierten Gewichten oder separaten Gewichten zum auflegen. Die Ausleger sind unten mit einem rutschhemmenden Belag versehen.
Die Banden sind antistatisch, lichtecht, kratz-, stoß- und abriebfest und als Werbeträger bedruckbar.
GS-Prüfzeichen.

System-Nennhöhe: 1m

Angebot gemäß laufenden Metern:
Spielfeldumfang: 2 x  (40m + 20m) = 120m, abzüglich Tore: 2 x 3,16m = 6,32m
Resultierende Bandenlänge: 113,68m

Eventuell notwendige Passtücke sind einzukalkulieren, um das Spielfeldmaß von 40x20m zu erreichen.

Fabrikat: '...........................................................'

Wieviele Elemente sieht der Bieter insgesamt vor: '...............................'
Menge: 114,000 m

**02.011 Zulage Bandenelement - Eckverbindungsständer**
Eckverbindungsständer zur Ausbildung einer 90° Außenecke
als Zulage zu den zuvor beschriebenen Bandenelementen.
Menge: 4,000 Stk

**02.012 Zulage Bandenelement - Türzugang**
Türzugang mit  Durchgangsbreite ca. 1m
als Zulage zu den zuvor beschriebenen Bandenelementen.
Keine hervorstehenden oder rückversetzte Bedienungselemente auf der Bandeninnenseite zulässig.
Menge: 3,000 Stk

**02.013 Zulage Bandenelement - Toranschlusselement links**
Toranschlusselement links für die Anbindung an ein Bestandstor mit Pfostenquerschnitt 80x80mm
als Zulage zu den zuvor beschriebenen Bandenelementen.
Menge: 2,000 Stk

**02.014 Zulage Bandenelement - Toranschlusselement rechts**
Toranschlusselement rechts für die Anbindung an ein Bestandstor mit Pfostenquerschnitt 80x80mm
als Zulage zu den zuvor beschriebenen Bandenelementen.
Menge: 2,000 Stk

**02.015 Lager- und Transportwagen**
Lager- und Transportwagen für alle Bandenelemente und Verbindungsständer,
jeweils 4 Lenkrollen für Manövrierfähigkeit insbesondere innerhalb des beengten Geräteraums.

Da die Anzahl und Dimensionierung der Transportwagen von den gewählten Elementgrößen das Bieters abhängen, ist die Position als Pauschale anzusehen,
d.h. der Bieter trägt den Gesamtpreis für alle notwendigen Transportwagen ein.
Zur Überprüfung und Vergleichbarkeit des Angebots trägt der Bieter folgende Informationen ein:

Wieviele Elemente können auf einem Transportwagen gelagert werden: '0'

Anzahl der benötigten Transportwagen: '0'

Abmaße der benötigten Transportwagen: '................................................................'
Menge: 1,000 psch

### 03 Einrichtung

**03.010 Untersuchungsliege 3-teilig**
Untersuchungsliege 3-teilig
Kopf- und Fußteil sind verstellbar.
Stahlrahmen aus weißem, pulverbeschichtetem Profil.
Dreigeteiltes, festes Polster aus Kunstleder, fein genarbt und gewebeverstärkt mit Schaumstofffüllung, Farbe: schwarz.
Polsterhöhe: ca. 80mm.
Liegehöhe: ca 68cm
Polstergröße ca. 1,90x70cm.

Fabrikat: '............................................................'
Menge: 1,000 Stk

**03.011 Erste Hilfe - Stehschrank Stahlblech weiß, gefüllt**
Sanitäts-Stehschrank (gefüllt) Stahlblech weiß, ca. BTH 40 x 20 x 200cm,
- 1-türiger Stahlblechschrank, weiß, pulverbeschichtet
- Tür mit Ablagefächern, Drehknopf und Verschlussmechanismus
- Anti-Kippsicherung für Krankentrage
- Verbandkastenhalterung
- Farbpiktogramme und Siebdruckbeschichtung
- Erste-Hilfe-Schrank mit Krankentrage gemäß DIN 13024 (1 x klappbar), Stahlblech-Verbandkasten mit Füllung gemäß DIN 13157,
2 Stück Öko-Thermo-Decken, 2 Krankentragenlaken

Fabrikat: '............................................................'
Menge: 1,000 Stk

*Hinweis: Allgemeine Ausführungsvorschriften für Ball- und Geräteschränke der folgenden Positionen*
Montage & Standsicherheit:
- Alle Schränke müssen zwingend kippsicher sein (nach DGUV Vorschrift 81 für Schulen).

Schließanlage:
- Die Zylinderschlosssysteme müssen in die bauseitige Generalschließanlage (GHS) der Schule bzw. Sporthalle integrierbar sein.
- Der AN bereitet die Schrankschließung so vor, dass die dafür notwendigen Standard-Profilhalbzylinder vom Bauherrn eingesetzt werden können

Oberflächengüte:
Alle Kanten müssen abgerundet sein (Verletzungsschutz). Die Lackierung muss als widerstandsfähige, emissionsfreie Pulverbeschichtung ausgeführt werden. Die Farbwahl erfolgt nach der Farbkarte des Architekten/Bauherrn passend zum Gesamtkonzept der Schulsporthalle.

Farbe:
- lichtgrauer Korpus und Inneneinrichtung
- Türen in anthrazitgrau oder schwarzgrau nach Bemusterung AG

Schrankbelüftung:
Belüftungsschlitze oder eine integrierte rückwärtige Schrankentlüftung zur Vermeidung von Feuchtigkeitsstau.

Anlieferung:
Der Angebotspreis beinhaltet die Anlieferung frei Verwendungsstelle (Einbringung in die jeweiligen Geräteräume), die fachgerechte Montage, das Ausrichten der Schränke auf dem Sporthallenboden sowie die vollständige Rücknahme und Entsorgung des Verpackungsmaterials.

**03.012 Ball-/Geräteschrank BTH 120 x 50 x 195cm, mit Wertsachenfach**
Ball- und Geräteschrank mit Wertsachenfach & Kleingerätehalterung
- Abmessungen: BTH ca. 120 x 50 x 195cm
- Material: Stahlblech mit Einbrennlackierung
- Flügeltüren mit Sicherheits-PZ-Schloss für bauseitigen PHZ, Türöffnungswinkel 180°
- Ausstattung:
   - integriertes, abschließbares Sicherheits-Wertfach
   - Reifen- und Keulenhalter
   - Aufhängehaken
   - Aufbewarungsmöglichkeiten für diverse Kleingeräte

Fabrikat: '............................................................'
Menge: 3,000 Stk

**03.013 Ball-/Geräteschrank BTH 120 x 50 x 195cm, Einlegeböden**
Ball- und Geräteschrank mit Einlegeböden
- Abmessungen: BTH ca. 120 x 50 x 195cm
- Material: Stahlblech mit Einbrennlackierung
- Flügeltüren mit Sicherheits-PZ-Schloss für bauseitigen PHZ, Türöffnungswinkel 180°
- Ausstattung:
   - 5 verstellbare Einlegeböden zur flexiblen Lagerung von Kleingeräten, Bällen
   - Böden im Raster höhenverstellbar mit min. 70kg Tragkraft je Boden
   - Rollschutzleisten an den Böden, um das Herausrollen von losen Bällen zu verhindern

Fabrikat: '............................................................'
Menge: 3,000 Stk

**03.014 Ballschrank BTH 190 x 60 x 195cm, Schiebetüren und Einlegeböden**
Ballschrank mit Schiebetüren und Einlegeböden
- Abmessungen: BTH ca. 190 x 60 x 195cm
- Material: Stahlblech mit Einbrennlackierung
- Schiebetüren mit Sicherheits-PZ-Schloss für bauseitigen PHZ, leichtgängig kugelgelagert auf Laufschienen
- Ausstattung:
   - extra tiefer Schrank zur Aufnahme von Ballkörben und Großbällen
   - 4 verstellbare Einlegeböden zur flexiblen Lagerung von Bällen u. Kleingeräten
   - Böden im Raster höhenverstellbar mit min. 70kg Tragkraft je Boden
   - Rollschutzleisten an den Böden, um das Herausrollen von losen Bällen zu verhindern

Fabrikat: '............................................................'
Menge: 1,000 Stk

### 04 Sonstiges

**04.010 Dokumentation**
Übergabe der Dokumentation für sämtliche, gelieferte Geräte und Zubehör mit Anleitungen, Sicherheitszertifikaten und Datenblättern als Papierversion und als digitale Kopie.
Menge: 1,000 psch

**04.011 Frachtkosten**
Frachtkosten
- Die Frachtkosten sind als pauschale Summe anzusehen, unabhängig davon, wie oft der AN tatsächlich die Baustelle anfährt
- inkl. Mautgebühren
Menge: 1,000 psch

**04.012 Entladung und Verbringung**
Entladung und Verbringung
Die Position beinhaltet die Anlieferung frei Verwendungsstelle inklusive Einbringung in die jeweiligen Geräteräume, die fachgerechte Montage falls Geräte in Einzelteilen geliefert werden sowie die vollständige Rücknahme und Entsorgung des Verpackungsmaterials.
Menge: 1,000 psch
